# B 10 Wilgartswiesen PWC und Umbau KVP, Labau
Angebotsaufforderung (GAEB 90, DA83)
Eröffnung: 29.09.26 08:30
Ende der Zuschlagsfrist: 29.10.26
Währung: EUR

## B 10 Wilgartswiesen PWC und Umbau KVP, L
Datum: 01.09.26

### Bereich 01 BAUSTELLENEINRICHTUNG

#### Abschnitt 01.01 BAUSTELLENEINRICHTUNG

**01.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.01.0002 Baustelle räumen Sämtl. LV-Abschn.**
StL-Nr. 21910111201
Baustelle von allen Geräten, Anlagen, Einrichtungen und
dgl. räumen. Benutzte Flächen und Wege entsprechend dem
ursprünglichen Zustand herrichten. Soweit nicht für
bestimmte Leistungen für das Räumen der Baustelle gesonderte Positionen im Leistungsverzeichnis enthalten
sind, gilt die Pauschale
für alle Leistungen sämtlicher Abschnitte des Leistungsverzeichnisses.
Menge: 1,000 Psch
Zuordnung: 101

### Bereich 02 VERKEHRSSICHERUNG

#### Abschnitt 02.01 VERKEHRSSICHERUNG

**02.01.0001 Verkehrsrechtliche Anordnung einh. Geb.ü.100b.200Eu.**
StL-Nr. 22110592004
Verkehrsrechtliche Anordnung für Einrichtung und Be-
trieb der Verkehrssicherung sämtlicher Abschnitte des
Leistungsverzeichnisses nach Unterlagen des AG einholen
und zugehörige Unterlagen erstellen. Erforderliche
Ortsbesichtigungen zur Erstellung der Planunterlagen
durchführen.
Anfallende Gebühren über 100,00 Euro bis 200,00 Euro.
Menge: 1,000 Psch
Zuordnung: 105

**02.01.0002 Verk.sich. kürzerer Dauer durchf.*VZ-Plan des AG stat. Arbeitsst.*über 4 bis 8 Std. bei Tageslicht**
StL-Nr. 22110513591102100
Verkehrssicherung an Arbeitsstellen von kürzerer Dauer
betriebsfertig aufbauen, vorhalten, warten, instand
setzen, betreiben und abbauen. Vorübergehende Verkehrssicherungsmaßnahmen durchführen.
Nach RSA, Regelplan 'B IV /4, VZ 1.1 '
Nach Verkehrszeichenplan des AG.
Für stationäre Arbeitsstelle.
Gesamtdauer der Verkehrsführung über 4 Std. bis 8 Std.
Bei Tageslicht.
Menge: 2,000 St
Zuordnung: 105

**02.01.0003 Verk.sich. kürzerer Dauer durchf.*stat. Arbeitsst.*über 4 bis 8 Std. bei Tageslicht**
StL-Nr. 22110513509192100
Verkehrssicherung an Arbeitsstellen von kürzerer Dauer
betriebsfertig aufbauen, vorhalten, warten, instand
setzen, betreiben und abbauen. Vorübergehende Verkehrssicherungsmaßnahmen durchführen.
Nach Verkehrszeichenplan Bezeichnung/Nummer 'VZ 2.1'
Für stationäre Arbeitsstelle.
Länge des Arbeitsbereiches '300m '
Gesamtdauer der Verkehrsführung über 4 Std. bis 8 Std.
Bei Tageslicht.
Menge: 4,000 St
Zuordnung: 105

### Bereich 03 LANDSCHAFTSBAU

#### Abschnitt 03.01 VORBEREITUNG PFLANZUNG

**03.01.0001 Einschlagplatz f. Gehölze einricht. Fläche AN**
StL-Nr. 22110730203
Einschlagplatz für Gehölze einrichten, unterhalten und
nach Abschluss der Arbeiten räumen.
Fläche stellt AN.
Menge: 1,000 Psch
Zuordnung: 107

**03.01.0002 Gehölze mit Ballen einschlagen H, Al, Sol**
StL-Nr. 22110730601
Gehölze mit Ballen oder Container übersichtlich, nach
Arten und Größen getrennt, einschlagen. Ballen/ Container allseitig mit lockerem Boden oder Mulchstoff umgeben. Gehölze im Einschlag feucht halten. Liefern der
Gehölze wird gesondert vergütet.
Gehölze = Hochstämme, Alleebäume und Solitärgehölze.
Menge: 113,000 St
Zuordnung: 107

**03.01.0003 Gehölze ohne Ballen einschlagen J, l.Hei, Str**
StL-Nr. 22110730401
Gehölze ohne Ballen übersichtlich, nach Arten und Größe
getrennt, einschlagen. Gräben auf dem Einschlagplatz
herstellen. Gehölze im Einschlag feucht halten. Liefern
der Gehölze wird gesondert vergütet.
Gehölze = Jungpflanzen, leichte Heister, leichte Sträucher und verpflanzte Sträucher.
Menge: 480,000 St
Zuordnung: 107

*Hinweis*
Flächige Strauchpflanzung

**03.01.0004 Extensivfläche mähen Ruderalfluren ganzflächig Freischneidegerät Mähgut Verw. AN**
StL-Nr. 22110765029191903
Extensivfläche entsprechend der ökologischen Funktion
mähen.
Biotoptyp = Ruderalfluren, Altgrasbestände, Hochstaudenfluren.
Neigung '1:3 '
Ganzflächig.
Durchführen 'vor Pflanzung '
Mähgerät = Freischneidegerät.
Schnitthöhe 'so tief als möglich '
Mähgut nach Wahl des AN verwerten.
Menge: 190,000 m2
Zuordnung: 107

**03.01.0005 Pflanzstellen kennzeichnen bis Pflanzung**
StL-Nr. 22110730801
Pflanzstellen im Gelände nach Unterlagen des AG
(Pflanzplan), getrennt nach Hochstämmen, Alleebäumen,
Heistern und Pflanzeinheiten, mit unterschiedlichen
Pfählen deutlich sichtbar kennzeichnen.
Markierung der Pflanzeinheiten bis zur Pflanzung vorhalten.
Menge: 1,000 Psch
Zuordnung: 107

#### Abschnitt 03.02 VORARBEITEN ANSAAT

**03.02.0001 Extensivfläche mähen*Neigung 1:4-1:3 ganzflächig*Mähgut bleibt**
StL-Nr. 22110765091190901
Extensivfläche entsprechend der ökologischen Funktion
mähen.
Biotoptyp 'Aufkommende Sukzession'
Neigung der Fläche 1:4 bis 1:3.
Ganzflächig.
Durchführen 'vor Einsaat'
Schnitthöhe 'bodennah'
Mähgut bleibt liegen.
Menge: 2150,000 m2
Zuordnung: 107

*Hinweis*
Kreisverkehr

**03.02.0002 Vegetationsfläche vorbereiten Kreisverkehr*gesch.Pflanzdecke**
Vegetationsfläche mit einer Neigung ca. 1:2
vorbereiten. Boden von der Mitte aus in einem Radious
von 2 m von Vegetation befreien
Fläche = Kreisverkehr.
Fläche mit lückiger Pflanzendecke.
Boden von Pflanzendecke befreien
Menge: 12,500 m2
Zuordnung: 107

*Hinweis*
Kreisverkehr

**03.02.0003 Steine für Steinreihe liefern und**
Steine für Steinreihe liefern und setzen
Buntsandsteine liefern, Kantenlänge ca. 20 bis 40 (50)
cm. Wiederverwendung von Bruchsteinen aus Abriss
möglich.
Sandsteinreiche im 2 m Radius um Kreiselmitte
verrutschsicher einbauen
Menge: 12,500 m

*Hinweis*
Kreisverkehr

**03.02.0004 Miner. Bodenverb.stoff liefern lose anliefern**
StL-Nr. 2211071069901
Mineralischen Bodenverbesserungsstoff liefern.
Bodenverbesserungsstoff 'Bodenverb.stoff =
Landschaftssubstrat in Anlehnung an FLL.
Eruptivgesteingemisch bestehend aus Augit, Olivin,
Magnetit und Biotit.
angereichert mit Blähton, Xylit und kompost.
Blasbar
Frei von Samen und Wurzelunkräutern, Langzeitstabil,
druckfest. '
Körnung '= 0/4 mm'
Lieferform = Lose. Abgerechnet wird nach Aufmaß auf dem
Fahrzeug auf der Baustelle.
Menge: 20,600 m3
Zuordnung: 107

**03.02.0005 Mineral. Bodenverbesserungsstoff**
Mineral. Bodenverbesserungsstoff ausbringen.
Mineral. Bodenverbesserungsstoff ausbringen.
Bodenverb.stoff liefern wird gesondert vergütet.
Neigung der Fläche nicht steiiler als 1:2.
Fläche = Kreisverkehr Innenfläche.
Bodenverb.stoff = Landschaftssubstrat in Anlehnung an
FLL.
Eruptivgesteingemisch bestehend aus Augit, Olivin,
Magnetit und Biotit.
angereichert mit Blähton, Xylit und Kompost.
Blasbar
Frei von Samen und Wurzelunkräutern, Langzeitstabil,
druckfest.
Körnung 0 bis 4 mm
Ausbringmenge = Andeckung auf der Fläche im Mittel 5 cm
ausgehend von anstehender Fläche. Wird pneumatisch per
Silotransport eingebracht.
Vegetation = Sand- Magerrasen mit Kräuteranteil
Menge: 20,600 m3

#### Abschnitt 03.03 VORARBEITEN LÄRMS.WALL

**03.03.0001 Graben herstellen*Grab. Unterl. AG Abrechnung Abtrag**
StL-Nr. 22410652391999901
Graben profilgerecht herstellen.
Homogenbereich 'zementverfestigter Bodenaushub aus
Baustelle '
Graben nach Unterlagen des AG.
Sohlenbreite '2 m '
Grabentiefe '0,3 m '
Böschungsneigung '= Krone = eben '
Boden bzw. Fels 'ausbauen und seitlich  ca. 0,2 m hoch
auftragen (siehe Skizze Baubeschreibung)'
Abrechnung nach Abtragsprofilen.
Menge: 186,000 m3
Zuordnung: 106

### Bereich 04 PFLANZENLIEFERUNG

#### Abschnitt 04.01 HOCHSTÄMME

**04.01.0001 Acer campestre liefern H 3xv mDb 14-16*VkG 4**
StL-Nr. 2181040011004
Acer campestre (Feldahorn) liefern.
Hochstamm, dreimal verpflanzt, mit Drahtballen, Stammumfang 14 bis 16 cm.
Vorkommensgebiet 4, Westdeutsches Bergland und Oberrheingraben.
Menge: 30,000 St
Zuordnung: 104

**04.01.0002 Carpinus betulus liefern H C 50 14-16*VkG 4, 5, 6**
StL-Nr. 218104105150400
Carpinus betulus (Hainbuche) liefern.
Hochstamm, im Container, Inhalt 50 Liter, Stammumfang
14 bis 16 cm.
Vorkommensgebiet 4, Westdeutsches Bergland und Oberrheingraben oder Vorkommensgebiet 5, Schwarzwald,
Württembergisch-Fränkisches Hügelland und Schwäbisch-
Fränkische Alb oder Vorkommensgebiet 6, Alpen- und Al-
penvorland.
Menge: 8,000 St
Zuordnung: 104

**04.01.0003 Pyrus communis liefern H 3xv mDb 12-14**
StL-Nr. 21810444507
Pyrus communis (Wildbirne) liefern.
Hochstamm, dreimal verpflanzt, mit Drahtballen, Stammumfang 12 bis 14 cm.
Menge: 8,000 St
Zuordnung: 104

*Hinweis*
Auf KVP und RRB

**04.01.0004 Tilia cordata liefern*VkG 4**
StL-Nr. 218104703990400
Tilia cordata (Winterlinde) liefern.
Güte 'Stammbusch 3 x v. aus extra weitem Stand, 12/14 '
Vorkommensgebiet 4, Westdeutsches Bergland und Oberrheingraben.
Menge: 1,000 St
Zuordnung: 104

**04.01.0005 Tilia cordata liefern H 3xv mDb 14-16*VkG 4**
StL-Nr. 218104703070400
Tilia cordata (Winterlinde) liefern.
Hochstamm, dreimal verpflanzt, mit Drahtballen, mit
gerader Stammverlängerung innerhalb der Krone, Stammumfang 14 bis 16 cm.
Vorkommensgebiet 4, Westdeutsches Bergland und Oberrheingraben.
Menge: 1,000 St
Zuordnung: 104

#### Abschnitt 04.02 SOLITÄR

**04.02.0001 Cornus mas liefern Sol C 20 125-150**
StL-Nr. 21810411704
Cornus mas (Kornelkirsche) liefern.
Solitär, im Container, Inhalt 20 Liter, 125 bis 150
cm.
Menge: 23,000 St
Zuordnung: 104

**04.02.0002 Crataegus monogyna liefern*VkG 4**
StL-Nr. 21810414394
Crataegus monogyna (Weißdorn) liefern.
Güte '3 x v. mB 100/125 '
Vorkommensgebiet 4, Westdeutsches Bergland und Oberrheingraben.
Menge: 22,000 St
Zuordnung: 104

**04.02.0003 Euonymus europaeus liefern Sol mB 125-150*VkG 4**
StL-Nr. 21810420354
Euonymus europaeus (Pfaffenhütchen) liefern.
Solitär, dreimal verpflanzt, mit Ballen, 125 bis 150
cm.
Vorkommensgebiet 4, Westdeutsches Bergland und Oberrheingraben.
Menge: 20,000 St
Zuordnung: 104

#### Abschnitt 04.03 HEISTER & STRÄUCHER

**04.03.0001 Acer campestre liefern l.Hei 80-100*VkG 4**
StL-Nr. 2181040010204
Acer campestre (Feldahorn) liefern.
Leichter Heister, 80 bis 100 cm.
Vorkommensgebiet 4, Westdeutsches Bergland und Oberrheingraben.
Menge: 20,000 St
Zuordnung: 104

**04.03.0002 Berberis vulgaris liefern v.Str 5Tr. 60-100*VkG 4**
StL-Nr. 21810402122
Berberis vulgaris (Sauerdorn) liefern.
Verpflanzter Strauch, 5 Triebe, 60 bis 100 cm.
Vorkommensgebiet 4, Westdeutsches Bergland und Oberrheingraben.
Menge: 50,000 St
Zuordnung: 104

**04.03.0003 Carpinus betulus liefern l.Hei 80-100*VkG 4, 5, 6**
StL-Nr. 218104105040400
Carpinus betulus (Hainbuche) liefern.
Leichter Heister, 80 bis 100 cm.
Vorkommensgebiet 4, Westdeutsches Bergland und Oberrheingraben oder Vorkommensgebiet 5, Schwarzwald,
Württembergisch-Fränkisches Hügelland und Schwäbisch-
Fränkische Alb oder Vorkommensgebiet 6, Alpen- und Al-
penvorland.
Menge: 20,000 St
Zuordnung: 104

**04.03.0004 Cornus sanguinea liefern v.Str 4Tr.60-100*VkG 4**
StL-Nr. 21810411934
Cornus sanguinea (Hartriegel) liefern.
Verpflanzter Strauch, 4 Triebe, 60 bis 100 cm.
Vorkommensgebiet 4, Westdeutsches Bergland und Oberrheingraben.
Menge: 78,000 St
Zuordnung: 104

**04.03.0005 Euonymus europaeus liefern v.Str 3Tr. 60-100*VkG 4**
StL-Nr. 21810420334
Euonymus europaeus (Pfaffenhütchen) liefern.
Verpflanzter Strauch, 3 Triebe, 60 bis 100 cm.
Vorkommensgebiet 4, Westdeutsches Bergland und Oberrheingraben.
Menge: 80,000 St
Zuordnung: 104

**04.03.0006 Frangula alnus liefern v.Str 3 Tr.60-100*VkG 4**
StL-Nr. 21810420934
Frangula alnus (Faulbaum) - syn. Rhamnus frangula -
liefern.
Verpflanzter Strauch, 3 Triebe, 60 bis 100 cm.
Vorkommensgebiet 4, Westdeutsches Bergland und Oberrheingraben.
Menge: 70,000 St
Zuordnung: 104

**04.03.0007 Ligustrum vulgare liefern v.Str 6Tr. 60-100*VkG 4**
StL-Nr. 21810430322
Ligustrum vulgare (Gemeiner Liguster) liefern.
Verpflanzter Strauch, 6 Triebe, 60 bis 100 cm.
Vorkommensgebiet 4, Westdeutsches Bergland und Oberrheingraben.
Menge: 82,000 St
Zuordnung: 104

**04.03.0008 Rosa canina liefern v.Str 3Tr. 60-100*VkG 4**
StL-Nr. 21810451734
Rosa canina (Hundsrose) liefern.
Verpflanzter Strauch, 3 Triebe, 60 bis 100 cm.
Vorkommensgebiet 4, Westdeutsches Bergland und Oberrheingraben.
Menge: 80,000 St
Zuordnung: 104

#### Abschnitt 04.04 SAATGUT

*Hinweis*
Saatgut Kreisel

**04.04.0001 Saatgut liefern und einsäen Samen**
Saatgut liefern und einsäen
Samen aus Pflanzen gebietseigener Wildblumen und
Wildgräser aus gesichertem Herkunftsgebiet. UG 09,
Oberrheingraben und Saarpfälzer Bergland.
Mager- und Sandrasen Mischung:
50% Gräser - 50% Blumen,
Ansaatstärke = 3 g/m² und 2 g/m² Schnellbegrüner
Füllgut zum Hochmischen auf 10 g/m²
Saatgutmischung ist vor Bestellung mit AG abzustimmen.
Menge: 200,000 m2

*Hinweis*
Abfahrt B 10

**04.04.0002 Rasenansaat mit RSM Regio herst. Feinplanum lock.*Menge 3 g/m2 UG 09*mager, sauer Roggentrespe**
StL-Nr. 22110720499110921
Rasenansaat mit RSM Regio herstellen. Saatgut ohne Entmischung ausbringen, einarbeiten und andrücken.
Neigung '1:2 und steiler '
Fläche 'Abfahrt B 10'
Feinplanum feinkrümelig lockern.
Saatgutmenge = 3 g/m2.
Regiosaatgutmischung (RSM Regio), Ursprungsgebiet 9,
Oberrheingraben mit Saarpfälzer Bergland.
Standortvariante mager, sauer.
Roggentrespe 2 g/m2 beimischen.
Menge: 2150,000 m2
Zuordnung: 107

### Bereich 05 BODENVERBESSERUNG

#### Abschnitt 05.01 BODENVERBESSERUNGSTOFFE

*Hinweis*
Böschungskrone

**05.01.0001 Miner. Bodenverb.stoff liefern*Körnung 0/8 mm lose anliefern**
StL-Nr. 2211071069301
Mineralischen Bodenverbesserungsstoff liefern.
Bodenverbesserungsstoff ' Baumgrubensubstrat nach FLL-
Empfehlung für Baumstandorte nach Bauweise 1 mit
einschichtigem Aufbau für nicht überbaubare
Pflanzgruben'
Körnung = 0/8 mm.
Lieferform = Lose. Abgerechnet wird nach Aufmaß auf dem
Fahrzeug auf der Baustelle.
Menge: 310,000 m3
Zuordnung: 107

**05.01.0002 Mineral. Bodenverbesserungsstoff**
Mineral. Bodenverbesserungsstoff ausbringen.
Mineral. Bodenverbesserungsstoff ausbringen.
Bodenverb.stoff liefern wird gesondert vergütet.
Neigung der Fläche nicht steiiler als 1:2.
Fläche = Kreisverkehr Innenfläche.
Bodenverb.stoff = Landschaftssubstrat in Anlehnung an
FLL.
Eruptivgesteingemisch bestehend aus Augit, Olivin,
Magnetit und Biotit.
angereichert mit Blähton, Xylit und Kompost.
Blasbar
Frei von Samen und Wurzelunkräutern, Langzeitstabil,
druckfest.
Körnung 0 bis 4 mm
Ausbringmenge = Andeckung auf der Fläche im Mittel 5 cm
ausgehend von anstehender Fläche. Wird pneumatisch per
Silotransport eingebracht.
Vegetation = Sand- Magerrasen mit Kräuteranteil
Menge: 310,000 m3

**05.01.0003 Bodenverbesserungsstoff liefern**
Bodenverbesserungsstoff liefern
Bodenverbesserungsstoff = biologisches Hydrogel aus 100
% Holz,
mindestens 3-5 Jahre lang aktiv, abhängig vom Bodentyp.
Zur erhöhung des Wasserhaltevermögens des Bodens.
Ausbringmenge 2,5 kg/Hochstamm
0,5 Kg /Solitär
0,2 Kg/Strauch
Mit Aushub gründlich mischen, mind. 20 cm tief.
Menge: 246,500 kg

**05.01.0004 Gütegesicherten Fertigkompost lief. Körnung 0-12 mm*lose anliefern**
StL-Nr. 22110710811
Gütegesicherten Fertigkompost aus sortenreinen Garten
und Parkabfällen sowie Bioabfällen, Rottegrad 4 bis 5,
zur Bodenverbesserung aufbereitet, homogen und
streufähig, liefern. Nachfolgende Qualitätsmerkmale
durch Untersuchungszeugnis einer vergleichbaren Probe,
nicht älter als drei Monate, belegen: pflanzenverträglich und hygienisch unbedenklich, pH-Wert 6,5
bis 8,5, C/N- Verhältnis max. 25:1, organische Substanz
min. 15 v.H. in Trockenmasse. Wassergehalt max. 45 v.H.
Körnung fein = 0 bis 12 mm.
Lieferform = Lose. Abgerechnet wird nach Aufmaß auf dem
Fahrzeug auf der Baustelle.
Menge: 3,200 m3
Zuordnung: 107

**05.01.0005 organisch - mineralischer Dünger**
organisch - mineralischer Dünger
organisch - mineralischer Dünger liefern
Dünger für Hochstämme, Solitär und Sträucher.
organisch - mineralicher Dünger = Gesamtstickstoff
mind. 6 v H., wasserlösliches Kaliumoxid mind. 5 v H.
Dünger = organ. biolog. Bodenhilfsstoff aus
aufbereiteten braunalgen und Bio- Sacchariden
(hochmolekulare Kohlenhydrate).
Korngröße: 1,0-3,0 mm
Kornart: Granulat
Hochstamm: 150g/St.
Solitär: 50 g/St
Sträucher: 20 g/St.
Menge: 160,000 kg

**05.01.0006 Endo- Mykorrhiza - Laub Endo-**
Endo- Mykorrhiza - Laub
Endo- Mykorrhiza - Laub liefern
Menge: 9,600 l

*Hinweis*
Einsaatfläche an Ausfahrt B 10

**05.01.0007 Organisch nicht pellitierten**
Organisch nicht pellitierten Naturdünger mit
humusbildenden Spurenelementen gleichmäßig ausbringen
und einarbeiten.
Aufwandmenge= 150g/m²
Zusammensetzung: 7% N, 4% P, 0,5 % K20 ca. 75%
humusbildende organische Substanz, tierischer und
pflanzlicher Herkunft.
Menge: 322,500 kg

### Bereich 06 PFLANZARBEITEN

#### Abschnitt 06.01 PFLANZARBEITEN

**06.01.0001 Hochstamm / Alleebaum pflanzen Hü.14-18,Sol.m.B. 100x100x70 cm*Boden, DU 80 cm Bodenverb.gesond.*Boden einplan.**
StL-Nr. 22110731849306101
Hochstamm, Alleebaum, Stammbusch oder Solitär pflanzen.
Pflanzschnitt durchführen. Pflanzloch herstellen.
Brauchbaren Boden wieder einbauen. Gehölz liefern wird
gesondert vergütet.
Hochstamm/Stammbusch, Stammumfang über 14 bis 18 cm,
Solitär mit Ballen/Container.
Pflanzung 'in Grünflächen auf Parkplatz, RRB u. KVP'
Pflanzloch 100 x 100 x 70 cm.
Gießrand aus anstehendem Boden herstellen, Mindesthöhe
des Gießrandes über der Pflanzscheibe 20 cm, Durchmesser 80 cm.
Bodenverbesserungsstoffe nach Unterlagen des AG mit dem
brauchbaren Boden vermischen. Bodenverbesserungsstoffe
werden gesondert vergütet.
Überschüssigen Boden seitlich einplanieren.
Menge: 48,000 St
Zuordnung: 107

**06.01.0002 Endo- Mykorrhiza `Laub` ausbringen**
Endo- Mykorrhiza `Laub` ausbringen
Endo- Mykorrhiza `Laub` ausbringen, gem.
Baubeschreibung
Menge: 9,600 l

*Hinweis*
auf Böschungskrone

**06.01.0003 Hochstamm / Alleebaum pflanzen 60x60x40 cm*HDPE, DU 60 cm Bodenverb.gesond.*Boden einplan.**
StL-Nr. 22110731899101101
Hochstamm, Alleebaum, Stammbusch oder Solitär pflanzen.
Pflanzschnitt durchführen. Pflanzloch herstellen.
Brauchbaren Boden wieder einbauen. Gehölz liefern wird
gesondert vergütet.
Gehölz 'Solitärsträucher'
Pflanzung 'auf Böschungskrone '
Pflanzloch 60 x 60 cm, bzw. Durchmesser = 70 cm, 40 cm
tief.
Gießrand herstellen, Mindesthöhe über Pflanzscheibe 20
cm Durchmesser 60 cm, Material = HDPE (Kunststoffmanschette), Mindestdicke 2 mm.
Bodenverbesserungsstoffe nach Unterlagen des AG mit dem
brauchbaren Boden vermischen. Bodenverbesserungsstoffe
werden gesondert vergütet.
Überschüssigen Boden seitlich einplanieren.
Menge: 62,000 St
Zuordnung: 107

*Hinweis*
Seitenstreifen PWC

**06.01.0004 Hochstamm / Alleebaum pflanzen*Seitentr.m.Gras. 80x80x60 cm*Boden, DU 60 cm Bodenverb.gesond.*Boden einplan.**
StL-Nr. 22110731895205101
Hochstamm, Alleebaum, Stammbusch oder Solitär pflanzen.
Pflanzschnitt durchführen. Pflanzloch herstellen.
Brauchbaren Boden wieder einbauen. Gehölz liefern wird
gesondert vergütet.
Gehölz 'Solitärstrauch '
Pflanzung auf Seitentrennstreifen mit geschlossener
Grasnarbe.
Pflanzloch 80 x 80 x 60 cm.
Gießrand aus anstehendem Boden herstellen, Mindesthöhe
des Gießrandes über der Pflanzscheibe 20 cm, Durchmesser 60 cm.
Bodenverbesserungsstoffe nach Unterlagen des AG mit dem
brauchbaren Boden vermischen. Bodenverbesserungsstoffe
werden gesondert vergütet.
Überschüssigen Boden seitlich einplanieren.
Menge: 3,000 St
Zuordnung: 107

**06.01.0005 Gehölz pflanzen*Neigung 1:4-1:3 Loch 30x30x30 cm*Gießrand Bodenverb. ges.*Boden einplan.**
StL-Nr. 22110732091021101
Gehölz pflanzen. Pflanzloch oder Pflanzgraben herstellen. Brauchbaren Boden wieder einbauen. Gehölz liefern
wird gesondert vergütet.
Gehölz 'verpflanzte Sträucher, leichte Heister '
Neigung der Fläche 1:4 bis 1:3.
Pflanzloch 30 x 30 cm oder Durchmesser = 35 cm, 30 cm
tief.
Gießrand entsprechend Pflanzlochgröße anlegen.
Bodenverbesserungsstoffe nach Unterlagen des AG mit
brauchbarem Boden vermischen. Bodenverbesserungsstoffe
werden gesondert vergütet.
Überschüssigen Boden seitlich einplanieren.
Menge: 480,000 St
Zuordnung: 107

**06.01.0006 Pflanzscheibe mulchen Pflanzsch. DU 80*Nadelholzr. 10/80 Dicke 10 cm**
StL-Nr. 2211073603202
Pflanzscheibe von Gehölz gleichmäßig dick mulchen.
Pflanzscheibengröße, Durchmesser = 80 cm.
Mulchstoff = Nadelholzrinde 10/80 mm, C/N-Verhältnis
>60.
Dicke der Mulchschicht = 10 cm.
Menge: 48,000 St
Zuordnung: 107

**06.01.0007 Gehölzfläche mulchen Nadelholzr. 10/40**
StL-Nr. 221107362099190
Fläche gleichmäßig dick mulchen.
Fläche 'Gehölzfläche '
Einbaustelle 'Böschungskrone und Pflanzbeet PWC '
Mulchstoff = Nadelholzrinde 10/40 mm.
Mulchschicht ' 7cm'
Menge: 650,000 m2
Zuordnung: 107

**06.01.0008 Rindenschutz herstellen StU bis 20 cm*Höhe bis 2,20 m Stammschutzfarbe**
StL-Nr. 2211073521101
Rindenschutz herstellen.
Stammumfang bis 20 cm.
Schutzhöhe bis 2,20 m.
Schutz = Stammschutzfarbe, Mindesthaltbarkeit 5 Jahre.
Menge: 48,000 St
Zuordnung: 107

**06.01.0009 Baumverankerung (Pfahlbock) herst. Dreibock*L 3 m, DU 8-10cm bunt geschält*Querholz halbr. 1 Bindung/Pfahl*Kokosstr. mittel**
StL-Nr. 22110734422111100
Baumverankerung als Pfahlbock herstellen. Pfähle gekegelt bzw. gefast und gespitzt, standfest einschlagen.
Pfahlbock mit drei Pfählen.
Pfahllänge 3,00 m, Zopfdurchmesser 8 bis 10 cm.
Pfahl aus Nadelholz bunt geschält.
Pfahlzöpfe durch Querhölzer seitlich verbinden, Pfahlverbindung = Halbrundholz geschält, Durchmesser = 50mm.
Eine Bindung je Pfahl.
Bindung = Kokosstrick, mitteldick (1 kg = 80 m), Bindung aus doppelter 8er-Schlaufe auf Abstand umwickelt,
Bindung an Pfahl oder Querholz annageln.
Menge: 48,000 St
Zuordnung: 107

**06.01.0010 Schröpfschnitt durchführen.**
Schröpfschnitt durchführen.
Mähfläche = Kreiselinnenfläche und angesäte
Wiesenfläche.
Schröpfschnitt nach 8-10 Wochen nach der Ansaat.
Schnitthöhe: 6 bis max. 10 cm
Menge: 2150,000 m2

### Bereich 07 PFLEGEARBEITEN

#### Abschnitt 07.01 FERTIGSTELLUNGSPFLEGE

**07.01.0001 Verkehrsrechtliche Anordnung einh. Geb.ü.100b.200Eu.**
StL-Nr. 22110592004
Verkehrsrechtliche Anordnung für Einrichtung und Be-
trieb der Verkehrssicherung sämtlicher Abschnitte des
Leistungsverzeichnisses nach Unterlagen des AG einholen
und zugehörige Unterlagen erstellen. Erforderliche
Ortsbesichtigungen zur Erstellung der Planunterlagen
durchführen.
Anfallende Gebühren über 100,00 Euro bis 200,00 Euro.
Menge: 1,000 Psch
Zuordnung: 105

**07.01.0002 Verk.sich. kürzerer Dauer durchf.*VZ-Plan des AG stat. Arbeitsst.*über 4 bis 8 Std. bei Tageslicht**
StL-Nr. 22110513591102100
Verkehrssicherung an Arbeitsstellen von kürzerer Dauer
betriebsfertig aufbauen, vorhalten, warten, instand
setzen, betreiben und abbauen. Vorübergehende Verkehrssicherungsmaßnahmen durchführen.
Nach RSA, Regelplan 'B IV /4, VZ 1.0 '
Nach Verkehrszeichenplan des AG.
Für stationäre Arbeitsstelle.
Gesamtdauer der Verkehrsführung über 4 Std. bis 8 Std.
Bei Tageslicht.
Menge: 10,000 St
Zuordnung: 105

**07.01.0003 Verk.sich. kürzerer Dauer durchf.*stat. Arbeitsst.*über 4 bis 8 Std. bei Tageslicht**
StL-Nr. 22110513509192100
Verkehrssicherung an Arbeitsstellen von kürzerer Dauer
betriebsfertig aufbauen, vorhalten, warten, instand
setzen, betreiben und abbauen. Vorübergehende Verkehrssicherungsmaßnahmen durchführen.
Nach Verkehrszeichenplan Bezeichnung/Nummer 'VZ 2.0'
Für stationäre Arbeitsstelle.
Länge des Arbeitsbereiches '300m '
Gesamtdauer der Verkehrsführung über 4 Std. bis 8 Std.
Bei Tageslicht.
Menge: 10,000 St
Zuordnung: 105

**07.01.0004 Einzelgehölz wässern Hochstamm, Stbu*10 Wässerungsg. 100 Liter*Fertigst.pflege**
StL-Nr. 2211076041461
Einzelgehölz wässern, Wasser liefern. Bodenart, Exposition und Standort nach Unterlagen des AG. Wurzelraum
ausreichend durchfeuchten. Abgerechnet wird die Wässerung des Einzelgehölzes pro Jahr.
Gehölz = Hochstamm, Stammbusch.
Anzahl der Wässerungsgänge pro Jahr = 10.
Mindestwassermenge je Pflanze pro Wässerungsgang = 100
Liter.
Während der Fertigstellungspflege.
Menge: 48,000 St
Zuordnung: 107

**07.01.0005 Einzelgehölz wässern Solitär*10 Wässerungsg. 50 Liter*Fertigst.pflege**
StL-Nr. 2211076042441
Einzelgehölz wässern, Wasser liefern. Bodenart, Exposition und Standort nach Unterlagen des AG. Wurzelraum
ausreichend durchfeuchten. Abgerechnet wird die Wässerung des Einzelgehölzes pro Jahr.
Gehölz = Solitär.
Anzahl der Wässerungsgänge pro Jahr = 10.
Mindestwassermenge je Pflanze pro Wässerungsgang = 50
Liter.
Während der Fertigstellungspflege.
Menge: 65,000 St
Zuordnung: 107

**07.01.0006 Einzelgehölz wässern*10 Wässerungsg. 20 Liter*Fertigst.pflege**
StL-Nr. 2211076049431
Einzelgehölz wässern, Wasser liefern. Bodenart, Exposition und Standort nach Unterlagen des AG. Wurzelraum
ausreichend durchfeuchten. Abgerechnet wird die Wässerung des Einzelgehölzes pro Jahr.
Gehölz 'verpflanzte Sträucher, leichte Heister '
Anzahl der Wässerungsgänge pro Jahr = 10.
Mindestwassermenge je Pflanze pro Wässerungsgang = 20
Liter.
Während der Fertigstellungspflege.
Menge: 480,000 St
Zuordnung: 107

**07.01.0007 Einzelgehölz pflegen 1. Pflegegang*Fertigst.pflege Pflanzsch. jäten*Mulde, DU 80 cm Pfl.sch ü.80-100*Stamm u. Stock Bindung nachbess.*richten,entfernen**
StL-Nr. 22110761811123213
Hochstamm, Stammbusch, Solitärpflanze oder Heister in
Einzelstellung pflegen. Unerwünschter Aufwuchs nach
Wahl des AN verwerten.
Erster Pflegegang.
Während der Fertigstellungspflege.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.01.0008 Einzelgehölz pflegen 2. Pflegegang*Fertigst.pflege Pflanzsch. jäten*Mulde, DU 80 cm Pfl.sch ü.80-100*Stamm u. Stock Bindung nachbess.*richten,entfernen**
StL-Nr. 22110761821123213
Hochstamm, Stammbusch, Solitärpflanze oder Heister in
Einzelstellung pflegen. Unerwünschter Aufwuchs nach
Wahl des AN verwerten.
Zweiter Pflegegang.
Während der Fertigstellungspflege.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.01.0009 Einzelgehölz pflegen 3. Pflegegang*Fertigst.pflege Pflanzsch. jäten*Mulde, DU 80 cm Pfl.sch ü.80-100*Stamm u. Stock Bindung nachbess.*richten,entfernen**
StL-Nr. 22110761831123213
Hochstamm, Stammbusch, Solitärpflanze oder Heister in
Einzelstellung pflegen. Unerwünschter Aufwuchs nach
Wahl des AN verwerten.
Dritter Pflegegang.
Während der Fertigstellungspflege.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.01.0010 Gehölzfläche pflegen über 0,5-1 St/m2*1. Pflegegang Fertigst.pflege*Pflanzsch. jäten Pfahl/Bind.n.bess*richten,entfernen**
StL-Nr. 22110761402111239
Gehölzfläche pflegen. Die Bearbeitungsgrenze außerhalb
der Randpflanzen entspricht einem halben Reihenabstand.
Mittlerer Gehölzbestand über 0,5 bis 1 Stück je m2.
Erster Pflegegang.
Während der Fertigstellungspflege.
Pflanzscheiben, gemulcht, jäten und Zwischenflächen
mähen.
Pfähle und Bindungen nachbessern, zu enge Bindungen lockern. Ersetzen fehlender Pfähle wird gesondert
vergütet.
Gehölze richten und antreten, zu schwach austreibende
zurückschneiden, abgestorbene Gehölze/Gehölzteile entfernen. Abgestorbene Gehölze/Gehölzteile nach Wahl des
AN verwerten.
Mähgut 'bleibt liegen'
Menge: 800,000 m2
Zuordnung: 107

**07.01.0011 Gehölzfläche pflegen über 0,5-1 St/m2*2. Pflegegang Fertigst.pflege*Pflanzsch. jäten Pfahl/Bind.n.bess*richten,entfernen**
StL-Nr. 22110761402211239
Gehölzfläche pflegen. Die Bearbeitungsgrenze außerhalb
der Randpflanzen entspricht einem halben Reihenabstand.
Mittlerer Gehölzbestand über 0,5 bis 1 Stück je m2.
Zweiter Pflegegang.
Während der Fertigstellungspflege.
Pflanzscheiben, gemulcht, jäten und Zwischenflächen
mähen.
Pfähle und Bindungen nachbessern, zu enge Bindungen lockern. Ersetzen fehlender Pfähle wird gesondert
vergütet.
Gehölze richten und antreten, zu schwach austreibende
zurückschneiden, abgestorbene Gehölze/Gehölzteile entfernen. Abgestorbene Gehölze/Gehölzteile nach Wahl des
AN verwerten.
Mähgut 'bleibt liegen'
Menge: 800,000 m2
Zuordnung: 107

**07.01.0012 Gehölzfläche pflegen über 0,5-1 St/m2*3. Pflegegang Fertigst.pflege*Pflanzsch. jäten Pfahl/Bind.n.bess*richten,entfernen**
StL-Nr. 22110761402311239
Gehölzfläche pflegen. Die Bearbeitungsgrenze außerhalb
der Randpflanzen entspricht einem halben Reihenabstand.
Mittlerer Gehölzbestand über 0,5 bis 1 Stück je m2.
Dritter Pflegegang.
Während der Fertigstellungspflege.
Pflanzscheiben, gemulcht, jäten und Zwischenflächen
mähen.
Pfähle und Bindungen nachbessern, zu enge Bindungen lockern. Ersetzen fehlender Pfähle wird gesondert
vergütet.
Gehölze richten und antreten, zu schwach austreibende
zurückschneiden, abgestorbene Gehölze/Gehölzteile entfernen. Abgestorbene Gehölze/Gehölzteile nach Wahl des
AN verwerten.
Mähgut 'bleibt liegen'
Menge: 800,000 m2
Zuordnung: 107

**07.01.0013 Extensivfläche mähen*ganzflächig ab Mitte Juni Mähgut bleibt**
StL-Nr. 22110765090119001
Extensivfläche entsprechend der ökologischen Funktion
mähen.
Biotoptyp 'Sand- und MAgerrasen '
Ganzflächig.
Durchführen ab Mitte Juni.
Mähgerät 'Mulchmäher'
Mähgut bleibt liegen.
Menge: 2150,000 m2
Zuordnung: 107

**07.01.0014 Extensivfläche mähen*ganzflächig ab Mitte Sept. Mähgut bleibt**
StL-Nr. 22110765090139001
Extensivfläche entsprechend der ökologischen Funktion
mähen.
Biotoptyp 'Sand- und Magerrasen '
Ganzflächig.
Durchführen ab Mitte September.
Mähgerät 'Mulchmäher '
Mähgut bleibt liegen.
Menge: 2150,000 m2
Zuordnung: 107

#### Abschnitt 07.02 ENTWICKLUNGSPFLEGE 1.JAHR

**07.02.0001 Verkehrsrechtliche Anordnung einh. Geb.ü.100b.200Eu.**
StL-Nr. 22110592004
Verkehrsrechtliche Anordnung für Einrichtung und Be-
trieb der Verkehrssicherung sämtlicher Abschnitte des
Leistungsverzeichnisses nach Unterlagen des AG einholen
und zugehörige Unterlagen erstellen. Erforderliche
Ortsbesichtigungen zur Erstellung der Planunterlagen
durchführen.
Anfallende Gebühren über 100,00 Euro bis 200,00 Euro.
Menge: 1,000 Psch
Zuordnung: 105

**07.02.0002 Verk.sich. kürzerer Dauer durchf.*VZ-Plan des AG stat. Arbeitsst.*über 4 bis 8 Std. bei Tageslicht**
StL-Nr. 22110513591102100
Verkehrssicherung an Arbeitsstellen von kürzerer Dauer
betriebsfertig aufbauen, vorhalten, warten, instand
setzen, betreiben und abbauen. Vorübergehende Verkehrssicherungsmaßnahmen durchführen.
Nach RSA, Regelplan 'B IV /4, VZ 1.0 '
Nach Verkehrszeichenplan des AG.
Für stationäre Arbeitsstelle.
Gesamtdauer der Verkehrsführung über 4 Std. bis 8 Std.
Bei Tageslicht.
Menge: 10,000 St
Zuordnung: 105

**07.02.0003 Verk.sich. kürzerer Dauer durchf.*stat. Arbeitsst.*über 4 bis 8 Std. bei Tageslicht**
StL-Nr. 22110513509192100
Verkehrssicherung an Arbeitsstellen von kürzerer Dauer
betriebsfertig aufbauen, vorhalten, warten, instand
setzen, betreiben und abbauen. Vorübergehende Verkehrssicherungsmaßnahmen durchführen.
Nach Verkehrszeichenplan Bezeichnung/Nummer 'VZ 2.0'
Für stationäre Arbeitsstelle.
Länge des Arbeitsbereiches '300m '
Gesamtdauer der Verkehrsführung über 4 Std. bis 8 Std.
Bei Tageslicht.
Menge: 10,000 St
Zuordnung: 105

**07.02.0004 Einzelgehölz wässern Hochstamm, Stbu*10 Wässerungsg. 100 Liter*E.-pflege 1. Jahr**
StL-Nr. 2211076041462
Einzelgehölz wässern, Wasser liefern. Bodenart, Exposition und Standort nach Unterlagen des AG. Wurzelraum
ausreichend durchfeuchten. Abgerechnet wird die Wässerung des Einzelgehölzes pro Jahr.
Gehölz = Hochstamm, Stammbusch.
Anzahl der Wässerungsgänge pro Jahr = 10.
Mindestwassermenge je Pflanze pro Wässerungsgang = 100
Liter.
Während der Entwicklungspflege im 1. Pflegejahr.
Menge: 48,000 St
Zuordnung: 107

**07.02.0005 Einzelgehölz wässern Solitär*10 Wässerungsg. 50 Liter*E.-pflege 1. Jahr**
StL-Nr. 2211076042442
Einzelgehölz wässern, Wasser liefern. Bodenart, Exposition und Standort nach Unterlagen des AG. Wurzelraum
ausreichend durchfeuchten. Abgerechnet wird die Wässerung des Einzelgehölzes pro Jahr.
Gehölz = Solitär.
Anzahl der Wässerungsgänge pro Jahr = 10.
Mindestwassermenge je Pflanze pro Wässerungsgang = 50
Liter.
Während der Entwicklungspflege im 1. Pflegejahr.
Menge: 65,000 St
Zuordnung: 107

**07.02.0006 Einzelgehölz wässern*10 Wässerungsg. 20 Liter*E.-pflege 1. Jahr**
StL-Nr. 2211076049432
Einzelgehölz wässern, Wasser liefern. Bodenart, Exposition und Standort nach Unterlagen des AG. Wurzelraum
ausreichend durchfeuchten. Abgerechnet wird die Wässerung des Einzelgehölzes pro Jahr.
Gehölz 'verpflanzte Strächer und leichte Heister'
Anzahl der Wässerungsgänge pro Jahr = 10.
Mindestwassermenge je Pflanze pro Wässerungsgang = 20
Liter.
Während der Entwicklungspflege im 1. Pflegejahr.
Menge: 480,000 St
Zuordnung: 107

**07.02.0007 Einzelgehölz pflegen 1. Pflegegang*E.-pflege 1. Jahr Pflanzsch. jäten*Mulde, DU 80 cm Pfl.sch ü.80-100*Stamm u. Stock Bindung nachbess.*richten,entfernen**
StL-Nr. 22110761812123213
Hochstamm, Stammbusch, Solitärpflanze oder Heister in
Einzelstellung pflegen. Unerwünschter Aufwuchs nach
Wahl des AN verwerten.
Erster Pflegegang.
Während der Entwicklungspflege im 1. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.02.0008 Einzelgehölz pflegen 2. Pflegegang*E.-pflege 1. Jahr Pflanzsch. jäten*Mulde, DU 80 cm Pfl.sch ü.80-100*Stamm u. Stock Bindung nachbess.*richten,entfernen**
StL-Nr. 22110761822123213
Hochstamm, Stammbusch, Solitärpflanze oder Heister in
Einzelstellung pflegen. Unerwünschter Aufwuchs nach
Wahl des AN verwerten.
Zweiter Pflegegang.
Während der Entwicklungspflege im 1. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.02.0009 Einzelgehölz pflegen 3. Pflegegang*E.-pflege 1. Jahr Pflanzsch. jäten*Mulde, DU 80 cm Pfl.sch ü.80-100*Stamm u. Stock Bindung nachbess.*richten,entfernen**
StL-Nr. 22110761832123213
Hochstamm, Stammbusch, Solitärpflanze oder Heister in
Einzelstellung pflegen. Unerwünschter Aufwuchs nach
Wahl des AN verwerten.
Dritter Pflegegang.
Während der Entwicklungspflege im 1. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.02.0010 Gehölzfläche pflegen über 0,5-1 St/m2*1. Pflegegang E.-pflege 1. Jahr*Pflanzsch. jäten Pfahl/Bind.n.bess*richten,entfernen**
StL-Nr. 22110761402121239
Gehölzfläche pflegen. Die Bearbeitungsgrenze außerhalb
der Randpflanzen entspricht einem halben Reihenabstand.
Mittlerer Gehölzbestand über 0,5 bis 1 Stück je m2.
Erster Pflegegang.
Während der Entwicklungspflege im 1. Pflegejahr.
Pflanzscheiben, gemulcht, jäten und Zwischenflächen
mähen.
Pfähle und Bindungen nachbessern, zu enge Bindungen lockern. Ersetzen fehlender Pfähle wird gesondert
vergütet.
Gehölze richten und antreten, zu schwach austreibende
zurückschneiden, abgestorbene Gehölze/Gehölzteile entfernen. Abgestorbene Gehölze/Gehölzteile nach Wahl des
AN verwerten.
Mähgut 'bleibt liegen '
Menge: 800,000 m2
Zuordnung: 107

**07.02.0011 Gehölzfläche pflegen über 0,5-1 St/m2*2. Pflegegang E.-pflege 1. Jahr*Pflanzsch. jäten Pfahl/Bind.n.bess*richten,entfernen**
StL-Nr. 22110761402221239
Gehölzfläche pflegen. Die Bearbeitungsgrenze außerhalb
der Randpflanzen entspricht einem halben Reihenabstand.
Mittlerer Gehölzbestand über 0,5 bis 1 Stück je m2.
Zweiter Pflegegang.
Während der Entwicklungspflege im 1. Pflegejahr.
Pflanzscheiben, gemulcht, jäten und Zwischenflächen
mähen.
Pfähle und Bindungen nachbessern, zu enge Bindungen lockern. Ersetzen fehlender Pfähle wird gesondert
vergütet.
Gehölze richten und antreten, zu schwach austreibende
zurückschneiden, abgestorbene Gehölze/Gehölzteile entfernen. Abgestorbene Gehölze/Gehölzteile nach Wahl des
AN verwerten.
Mähgut 'bleibt liegen  '
Menge: 800,000 m2
Zuordnung: 107

**07.02.0012 Gehölzfläche pflegen über 0,5-1 St/m2*3. Pflegegang E.-pflege 1. Jahr*Pflanzsch. jäten Pfahl/Bind.n.bess*richten,entfernen**
StL-Nr. 22110761402321239
Gehölzfläche pflegen. Die Bearbeitungsgrenze außerhalb
der Randpflanzen entspricht einem halben Reihenabstand.
Mittlerer Gehölzbestand über 0,5 bis 1 Stück je m2.
Dritter Pflegegang.
Während der Entwicklungspflege im 1. Pflegejahr.
Pflanzscheiben, gemulcht, jäten und Zwischenflächen
mähen.
Pfähle und Bindungen nachbessern, zu enge Bindungen lockern. Ersetzen fehlender Pfähle wird gesondert
vergütet.
Gehölze richten und antreten, zu schwach austreibende
zurückschneiden, abgestorbene Gehölze/Gehölzteile entfernen. Abgestorbene Gehölze/Gehölzteile nach Wahl des
AN verwerten.
Mähgut 'bleibt liegen  '
Menge: 800,000 m2
Zuordnung: 107

**07.02.0013 Dünger an Gehölze ausbringen.**
Dünger an Gehölze ausbringen.
Lieferung Dünger wird gesondert vergütet.
Hochstamm: 150 g/St
Solitär:50g/St
Verpfl.Strächer/leichte Heister:20g/St
Menge: 80,000 kg

**07.02.0014 Extensivfläche mähen*ganzflächig ab Mitte Juni Mähgut bleibt**
StL-Nr. 22110765090119001
Extensivfläche entsprechend der ökologischen Funktion
mähen.
Biotoptyp 'Sand- und MAgerrasen '
Ganzflächig.
Durchführen ab Mitte Juni.
Mähgerät 'Mulchmäher'
Mähgut bleibt liegen.
Menge: 2150,000 m2
Zuordnung: 107

**07.02.0015 Extensivfläche mähen*ganzflächig ab Mitte Sept. Mähgut bleibt**
StL-Nr. 22110765090139001
Extensivfläche entsprechend der ökologischen Funktion
mähen.
Biotoptyp 'Sand- und Magerrasen '
Ganzflächig.
Durchführen ab Mitte September.
Mähgerät 'Mulchmäher '
Mähgut bleibt liegen.
Menge: 2150,000 m2
Zuordnung: 107

#### Abschnitt 07.03 ENTWICKLUNGSPFLEGE 2.JAHR

**07.03.0001 Verkehrsrechtliche Anordnung einh. Geb.ü.100b.200Eu.**
StL-Nr. 22110592004
Verkehrsrechtliche Anordnung für Einrichtung und Be-
trieb der Verkehrssicherung sämtlicher Abschnitte des
Leistungsverzeichnisses nach Unterlagen des AG einholen
und zugehörige Unterlagen erstellen. Erforderliche
Ortsbesichtigungen zur Erstellung der Planunterlagen
durchführen.
Anfallende Gebühren über 100,00 Euro bis 200,00 Euro.
Menge: 1,000 Psch
Zuordnung: 105

**07.03.0002 Verk.sich. kürzerer Dauer durchf.*VZ-Plan des AG stat. Arbeitsst.*über 4 bis 8 Std. bei Tageslicht**
StL-Nr. 22110513591102100
Verkehrssicherung an Arbeitsstellen von kürzerer Dauer
betriebsfertig aufbauen, vorhalten, warten, instand
setzen, betreiben und abbauen. Vorübergehende Verkehrssicherungsmaßnahmen durchführen.
Nach RSA, Regelplan 'B IV /4, VZ 1.0 '
Nach Verkehrszeichenplan des AG.
Für stationäre Arbeitsstelle.
Gesamtdauer der Verkehrsführung über 4 Std. bis 8 Std.
Bei Tageslicht.
Menge: 10,000 St
Zuordnung: 105

**07.03.0003 Verk.sich. kürzerer Dauer durchf.*stat. Arbeitsst.*über 4 bis 8 Std. bei Tageslicht**
StL-Nr. 22110513509192100
Verkehrssicherung an Arbeitsstellen von kürzerer Dauer
betriebsfertig aufbauen, vorhalten, warten, instand
setzen, betreiben und abbauen. Vorübergehende Verkehrssicherungsmaßnahmen durchführen.
Nach Verkehrszeichenplan Bezeichnung/Nummer 'VZ 2.0'
Für stationäre Arbeitsstelle.
Länge des Arbeitsbereiches '300m '
Gesamtdauer der Verkehrsführung über 4 Std. bis 8 Std.
Bei Tageslicht.
Menge: 10,000 St
Zuordnung: 105

**07.03.0004 Einzelgehölz wässern Hochstamm, Stbu*10 Wässerungsg. 100 Liter*E.-pflege 2. Jahr**
StL-Nr. 2211076041463
Einzelgehölz wässern, Wasser liefern. Bodenart, Exposition und Standort nach Unterlagen des AG. Wurzelraum
ausreichend durchfeuchten. Abgerechnet wird die Wässerung des Einzelgehölzes pro Jahr.
Gehölz = Hochstamm, Stammbusch.
Anzahl der Wässerungsgänge pro Jahr = 10.
Mindestwassermenge je Pflanze pro Wässerungsgang = 100
Liter.
Während der Entwicklungspflege im 2. Pflegejahr.
Menge: 48,000 St
Zuordnung: 107

**07.03.0005 Einzelgehölz wässern Solitär*10 Wässerungsg. 50 Liter*E.-pflege 2. Jahr**
StL-Nr. 2211076042443
Einzelgehölz wässern, Wasser liefern. Bodenart, Exposition und Standort nach Unterlagen des AG. Wurzelraum
ausreichend durchfeuchten. Abgerechnet wird die Wässerung des Einzelgehölzes pro Jahr.
Gehölz = Solitär.
Anzahl der Wässerungsgänge pro Jahr = 10.
Mindestwassermenge je Pflanze pro Wässerungsgang = 50
Liter.
Während der Entwicklungspflege im 2. Pflegejahr.
Menge: 65,000 St
Zuordnung: 107

**07.03.0006 Einzelgehölz wässern*10 Wässerungsg. 20 Liter*E.-pflege 2. Jahr**
StL-Nr. 2211076049433
Einzelgehölz wässern, Wasser liefern. Bodenart, Exposition und Standort nach Unterlagen des AG. Wurzelraum
ausreichend durchfeuchten. Abgerechnet wird die Wässerung des Einzelgehölzes pro Jahr.
Gehölz 'verpflanzte Strächer und leichte Heister'
Anzahl der Wässerungsgänge pro Jahr = 10.
Mindestwassermenge je Pflanze pro Wässerungsgang = 20
Liter.
Während der Entwicklungspflege im 2. Pflegejahr.
Menge: 480,000 St
Zuordnung: 107

**07.03.0007 Einzelgehölz pflegen 1. Pflegegang*E.-pflege 2. Jahr Pflanzsch. jäten*Mulde, DU 80 cm Pfl.sch ü.80-100*Stamm u. Stock Bindung nachbess.*richten,entfernen**
StL-Nr. 22110761813123213
Hochstamm, Stammbusch, Solitärpflanze oder Heister in
Einzelstellung pflegen. Unerwünschter Aufwuchs nach
Wahl des AN verwerten.
Erster Pflegegang.
Während der Entwicklungspflege im 2. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.03.0008 Einzelgehölz pflegen 2. Pflegegang*E.-pflege 2. Jahr Pflanzsch. jäten*Mulde, DU 80 cm Pfl.sch ü.80-100*Stamm u. Stock Bindung nachbess.*richten,entfernen**
StL-Nr. 22110761823123213
Hochstamm, Stammbusch, Solitärpflanze oder Heister in
Einzelstellung pflegen. Unerwünschter Aufwuchs nach
Wahl des AN verwerten.
Zweiter Pflegegang.
Während der Entwicklungspflege im 2. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.03.0009 Einzelgehölz pflegen 3. Pflegegang*E.-pflege 2. Jahr Pflanzsch. jäten*Mulde, DU 80 cm Pfl.sch ü.80-100*Stamm u. Stock Bindung nachbess.*richten,entfernen**
StL-Nr. 22110761833123213
Hochstamm, Stammbusch, Solitärpflanze oder Heister in
Einzelstellung pflegen. Unerwünschter Aufwuchs nach
Wahl des AN verwerten.
Dritter Pflegegang.
Während der Entwicklungspflege im 2. Pflegejahr.
Pflanzscheibe, gemulcht, jäten.
Gießrand aus anstehendem Boden erhalten, Gießmuldenhöhe
20 cm, Durchmesser 80 cm.
Pflanzscheibengröße, Durchmesser über 80 bis 100 cm.
Stamm- und Stockaustriebe entfernen und nach Wahl des
AN verwerten.
Pfähle und Bindungen nachbessern, zu enge Bindungen lockern. Ersetzen fehlender Pfähle wird gesondert
vergütet.
Gehölze richten und antreten, zu schwach austreibend
zurückschneiden, abgestorbene Gehölze/Gehölzteile entfernen und nach Wahl des AN verwerten.
Menge: 48,000 St
Zuordnung: 107

**07.03.0010 Gehölzfläche pflegen über 0,5-1 St/m2*1. Pflegegang E.-pflege 2. Jahr*Pflanzsch. jäten Pfahl/Bind.n.bess*richten,entfernen**
StL-Nr. 22110761402131239
Gehölzfläche pflegen. Die Bearbeitungsgrenze außerhalb
der Randpflanzen entspricht einem halben Reihenabstand.
Mittlerer Gehölzbestand über 0,5 bis 1 Stück je m2.
Erster Pflegegang.
Während der Entwicklungspflege im 2. Pflegejahr.
Pflanzscheiben, gemulcht, jäten und Zwischenflächen
mähen.
Pfähle und Bindungen nachbessern, zu enge Bindungen lockern. Ersetzen fehlender Pfähle wird gesondert
vergütet.
Gehölze richten und antreten, zu schwach austreibende
zurückschneiden, abgestorbene Gehölze/Gehölzteile entfernen. Abgestorbene Gehölze/Gehölzteile nach Wahl des
AN verwerten.
Mähgut 'bleibt liegen '
Menge: 800,000 m2
Zuordnung: 107

**07.03.0011 Gehölzfläche pflegen über 0,5-1 St/m2*2. Pflegegang E.-pflege 2. Jahr*Pflanzsch. jäten Pfahl/Bind.n.bess*richten,entfernen**
StL-Nr. 22110761402231239
Gehölzfläche pflegen. Die Bearbeitungsgrenze außerhalb
der Randpflanzen entspricht einem halben Reihenabstand.
Mittlerer Gehölzbestand über 0,5 bis 1 Stück je m2.
Zweiter Pflegegang.
Während der Entwicklungspflege im 2. Pflegejahr.
Pflanzscheiben, gemulcht, jäten und Zwischenflächen
mähen.
Pfähle und Bindungen nachbessern, zu enge Bindungen lockern. Ersetzen fehlender Pfähle wird gesondert
vergütet.
Gehölze richten und antreten, zu schwach austreibende
zurückschneiden, abgestorbene Gehölze/Gehölzteile entfernen. Abgestorbene Gehölze/Gehölzteile nach Wahl des
AN verwerten.
Mähgut 'bleibt liegen '
Menge: 800,000 m2
Zuordnung: 107

**07.03.0012 Gehölzfläche pflegen über 0,5-1 St/m2*3. Pflegegang E.-pflege 2. Jahr*Pflanzsch. jäten Pfahl/Bind.n.bess*richten,entfernen**
StL-Nr. 22110761402331239
Gehölzfläche pflegen. Die Bearbeitungsgrenze außerhalb
der Randpflanzen entspricht einem halben Reihenabstand.
Mittlerer Gehölzbestand über 0,5 bis 1 Stück je m2.
Dritter Pflegegang.
Während der Entwicklungspflege im 2. Pflegejahr.
Pflanzscheiben, gemulcht, jäten und Zwischenflächen
mähen.
Pfähle und Bindungen nachbessern, zu enge Bindungen lockern. Ersetzen fehlender Pfähle wird gesondert
vergütet.
Gehölze richten und antreten, zu schwach austreibende
zurückschneiden, abgestorbene Gehölze/Gehölzteile entfernen. Abgestorbene Gehölze/Gehölzteile nach Wahl des
AN verwerten.
Mähgut 'bleibt liegen '
Menge: 800,000 m2
Zuordnung: 107

**07.03.0013 Dünger an Gehölze ausbringen.**
Dünger an Gehölze ausbringen.
Lieferung Dünger wird gesondert vergütet.
Hochstamm: 150 g/St
Solitär:50g/St
Verpfl.Strächer/leichte Heister:20g/St
Menge: 80,000 kg

**07.03.0014 Extensivfläche mähen*ganzflächig ab Mitte Juni Mähgut bleibt**
StL-Nr. 22110765090119001
Extensivfläche entsprechend der ökologischen Funktion
mähen.
Biotoptyp 'Sand- und MAgerrasen '
Ganzflächig.
Durchführen ab Mitte Juni.
Mähgerät 'Mulchmäher'
Mähgut bleibt liegen.
Menge: 2150,000 m2
Zuordnung: 107

**07.03.0015 Extensivfläche mähen*ganzflächig ab Mitte Sept. Mähgut bleibt**
StL-Nr. 22110765090139001
Extensivfläche entsprechend der ökologischen Funktion
mähen.
Biotoptyp 'Sand- und Magerrasen '
Ganzflächig.
Durchführen ab Mitte September.
Mähgerät 'Mulchmäher '
Mähgut bleibt liegen.
Menge: 2150,000 m2
Zuordnung: 107

**07.03.0016 Baumverankerung entfernen Dreibock*Pfähle absägen**
StL-Nr. 22110762434
Baumverankerung einschl. Bindung entfernen.
Verankerung = Dreibock.
Pfähle ca. 40 cm über dem Boden absägen, Stümpfe als
Stammschutz belassen. Restliche Stoffe nach Wahl des AN
verwerten.
Menge: 48,000 St
Zuordnung: 107

USt %: 19,00
